# AG SDL - Neubau Eingangszone/Verbinder
Angebotsaufforderung (GAEB DA XML 3.2, DA83)
Projekt: 946324J8328
Währung: EUR
Nebenangebote zugelassen: ja
Vergabeart: Öffentliche Ausschreibung
Auftraggeber: AIB Stendal, Scharnhorststraße 38, 39576 Stendal, Ansprechpartner Zimmermann, Telefon 03931/4939-0; Vergabenummer: NLB-2026-0144
Erstellt mit: GXML Toolbox V3.3 R20210630, iTWO_64 V11.0.738, 10.03.2026

## I. ANGABEN ZUR BAUSTELLE UND HINWEISE FÜR DIE KALKULATION
I. ANGABEN  ZUR  BAUSTELLE UND HINWEISE FÜR DIE KALKULATION

1.  Lage im und zum Ort
Das Arbeitsgericht Stendal ist Teil des Justizzentrums "Albrecht der Bär" der Hansestadt Stendal.
Auf dem ehemaligen Kasernengelände sind das Amtsgericht Stendal mit dem Grundbuchamt und dem Zentralen Registergericht des Landes Sachsen-Anhalt, die Staatsanwaltschaft Stendal, das Arbeitsgericht Stendal, das zentrale Altaktenlager Sachsen-Anhalt Nord, sowie der Landesbetrieb Bau, Baubüro Stendal, untergebracht.
Die Liegenschaft befindet sich in der Scharnhorststraße in Stendal.

2.  Gebäudebestand

Der Gebäudekomplex wurde zwischen 1902 und 1905 als Husarenkaserne errichtet und wurde bis zum Ende des 2. Weltkrieges von der Wehrmacht militärisch genutzt. Nach 1945 wurden die Kasernen von den sowjetischen Truppen übernommen.
Notwendige Sanierungsarbeiten sowie größere Umbauten, Abriss- und Zubauten sind nur in geringem Umfang erfolgt, sodass die Gebäude nahezu gänzlich im Baustil der Epoche erhalten geblieben sind.
In den 90'er Jahren ging der Komplex in den Besitz des Landes Sachsen-Anhalt über und wurde zwischen 1995 und 2010 sukzessiv saniert und modernisiert.

Die Kasernengebäude sind seit 1992 in die Denkmalliste des Landes Sachsen-Anhalt eingetragen. Das Gebäude des Arbeitsgerichtes steht unter Denkmalschutz.

3.  Baumaßnahmen
Die Baumaßnahme dient der Sicherheitserhaltung des Amtsgerichtes in Stendal. Betroffen von den Arbeiten sind die Häuser des Amtsgerichtes (Geb. E) und des Grundbuchamtes (Geb. F).

Die Aufgabenbereiche gliedern sich wie folgend auf:
- Neubau der Eingangszone, zwischen Amtsgericht und Grundbuchamt
- Rückbau des alten Verbinders in Leichtbauweise ohne thermische Isolierung → Neubau des Verbinders in massiver, thermisch isolierter Bauweise
- Die Wache erhält einen eigenen Sanitär- und Umkleidebereich im Grundbuchamt.
- Realisierung einer Teeküche im Grundbuchamt
- Erneuerung des Sanitärbereiches im Grundbuchamt
- Abdichtende Maßnahmen sowie die Realisierung eines Putzmittelraumes im Grundbuchamt
- Im Amtsgericht wird aus Brandschutzgründen der Wartebereich zurückgebaut und den geltenden Vorschriften entsprechend wiedererrichtet.

4.  Erreichbarkeit der Baustelle und Baustelleneinrichtung

Die Baustelle ist von öffentlichen Straßen gut erreichbar. Die Zufahrt zur Baustelle erfolgt über die Scharnhorststraße.
Flächen als Abstellflächen für Material und Entsorgungscontainer stehen in Absprache mit dem Bauherrn vor Ort zur Verfügung. Das Abstellen von Firmenfahrzeugen bzw. Bauwagen ist ausschließlich nach vorheriger Abstimmung vorzusehen.

5.  Bauabschnitte
Folgende Bauabschnitte sind vorgesehen:

BA  Grundbuchamt ( Sanitär, Umkleide, Pumi, Teeküche) - Ausführungszeitraum: Juni 2026 - August 2026
BA  Neubau Eingangszone, Verbinder, Wartebereich, Amtsgericht - Ausführungszeitraum: November 2025 - April 2027

Teilweise kann es zu Überschneidungen einzelner Bereiche kommen.
Ablaufbedingte Aussetzungen bzw. Unterbrechungen bestimmter Tätigkeiten sind bestmöglich zu vermeiden aber gleichwohl nicht gänzlich auszuschließen. Dies ist sofern bedeutsam zu berücksichtigen und einzukalkulieren.

Bei der Ausführung der Arbeiten ist auf Grund der in Betrieb bleibenden Bereiche in besonderem Maße auf die verbleibenden Mitarbeiter Rücksicht zu nehmen. Lärm und Staub sind soweit möglich zu vermeiden oder auf das absolut notwendige Mindestmaß zu beschränken.
Es sind erforderliche Schutzmaßnahmen (z. B. Abdeckplanen für Container, geschlossene Schuttrutschen, Feuchthaltung) vorzusehen und einzukalkulieren.

Es ist mehrfach wöchentlich mit Gerichtsverhandlungen zu rechnen, in diesen Zeiten dürfen keine lärmintensiven Arbeiten ausgeführt werden. Dadurch  ergeben sich ggf. Arbeitsunterbrechungen und Arbeitszeitverlagerungen. Die Bekanntmachung der Verhandlungstermine erfolgt jeweils eine Woche im Vorraus. Die Kosten dafür sind in die Einheitspreise einzukalkulieren!

Werden öffentliche Flächen für die Baustelleneinrichtung beansprucht, obliegt die Antragstellung diesbezüglich dem Auftragnehmer, ebenfalls hat der Auftragnehmer anfallende Kosten hierfür zu übernehmen.
Alle durch den AN für seine Bautätigkeit, Baustelleneinrichtung oder Lagerzwecke genutzten Flächen sowie die Zuwegungen sind durch den AN ständig sauber zu halten und im Ursprungszustand zu hinterlassen.

Generell ist die Baustelle, auch während der Arbeitsruhe, entsprechend geltenden Vorschriften sowie gegen das Betreten durch Unbefugte abzusichern.

Nach Abschluss der Arbeiten ist die Baustelle vollständig beräumt in sauberen Zustand zu hinterlassen, alle Räumlichkeiten besenrein.

## II. ZUSÄTZLICHE VORBEMERKUNGEN
II. ZUSÄTZLICHE VORBEMERKUNGEN

Stundenlohnarbeiten sind grundsätzlich nur auf Anweisung der Bauleitung bzw. des Auftraggebers auszuführen.

Stundenlohnarbeiten / Verrechnungssätze

Sollten für die Durchführung der Arbeiten aus bisher unvorhersehbaren Gründen die Ausführung von Stundenlohnarbeiten erforderlich werden,gelten die im LV vereinbarten Stundenverrechnungssätze:

Die Stundenverrechnungssätze enthalten alle Nebenkosten, wie Fahrtzeit, Auslösung, Fahrt- und Übernachtungskosten usw.. Es wird nur die reine Arbeitszeit vor Ort bezahlt. Für Inspektions-, Aufsichts- und
Planungspersonal erfolgt keine zusätzliche Vergütung. Werden Arbeiten auf Nachweis von einem Polier oder einer sonstigen Aufsichtsperson ausgeführt, so werden sie nur mit dem Stundensatz eines Spezialfacharbeiters vergütet.
Die Tagelohnzettel (detaillierter Stundennachweis) sind ohne Aufforderung innerhalb von 2 Tagen zur  Gegenzeichnung vorzulegen.

AUSFÜHRUNGSTERMINE

Der Auftragnehmer ist verpflichtet, nach gesonderter Aufforderung der Bauleitung innerhalb von fünf Arbeitstagen nach Auftragserteilung einen detaillierten Zeitplan über die von ihm durchzuführenden Aktivitäten und Ausführungszeiten der Objektüberwachung vorzulegen. Ausfallzeiten, die durch den Auftragnehmer zu vertreten sind, müssen ohne Mehrforderungen, erforderlichenfalls durch Zusatzschichten, zur Einhaltung der Termine ausgeglichen werden.

ANZEIGEPFLICHT

Alle Schriftstücke, wie Ankündigungen, Vorbehalte, Vergütungsansprüche, Nachtragsangebote sowie Mitteilungen,die aufgrund der VOB, Teil B DIN 1961 Fassung 2012 und Teil C "Allgemeine Technische Vorschriften", in ihrer neuesten Fassung der sonstigen Vorschriften in Bezug auf die Mitteilungspflichten des Auftragnehmers, die an den Bauherren gerichtet werden müssen, sind 1-fach an den Vertreter des Bauherren und 1-fach an die Objektüberwachung  zu senden Die Freilegung von Leitungen jeglicher Art, über deren Vorhandensein sich der Auftragnehmer vor Beginn der Arbeiten bei den zuständigen Stellen zu unterrichten hat, sind sofort zu melden. Schachtscheine sind einzuholen.

BAULEITER

Der Auftragnehmer stellt für seine Leistungen ohne besondere Vergütung den verantwortlichen Bauleiter im Sinne der LBO und UVV.

BAUSTELLENEINRICHTUNG

Die erforderlichen Sicherungseinrichtungen, die auch dem Schutz anderer auf der Baustelle verkehrender Personen zu dienen haben, darf der Auftragnehmer während und nach Beendigung der eigenen Arbeiten nur mit ausdrücklicher Zustimmung der Objektüberwachung entfernen.
Schutzvorrichtungen anderer Auftragnehmer dürfen, wenn die eigenen Arbeiten behindert werden, keinesfalls - auch nicht vorübergehend - ohne Zustimmung der örtlichen Objektüberwachung eigenmächtig entfernt werden.

Soweit in der nachfolgenden Leistungsbeschreibung im Einzelnen nicht gesondert ausgewiesen, sind erforderliche Maßnahmen der Baustelleneinrichtung durch den Auftragnehmer selbständig festzulegen.
Die Kosten für das Einrichten und Räumen der Baustelle sowie das Vorhalten der Baustelleneinrichtung einschl. Der erforderlichen Geräte, Gerüste und dergleichen werden nicht gesondert erfasst und sind in die Einheitspreise einzukalkulieren.

Der Einsatz von Maschinen, Geräten, Werkzeugen aller Art, Fahrzeugen, Bühnen, Kränen, Gerüsten (auch über 2 m Höhe) und dergleichen, Mannschafts- und Materialbuden, etc. ist dem Umfang der ausgeschriebenen Arbeiten entsprechend ausreichend zu disponieren und zu kalkulieren.
Die erforderlichen Sicherungseinrichtungen, die auch dem Schutz anderer auf der Baustelle verkehrender Personen zu dienen haben, darf der Auftragnehmer während und nach Beendigung der eigenen Arbeiten nur mit ausdrücklicher Zustimmung der Objektüberwachung entfernen.

Die Zuweisung der für Baustelleneinrichtung zu nutzenden Flächen erfolgt vor Beginn der Baumaßnahmen durch die Bauleitung, diese sind bei der Beräumung der Baustelle wieder in den Ursprungszustand zu versetzen.

BAUSTELLENÜBERWACHUNG

Bewachung, Verwahrung und Versicherung der Baubuden, Arbeitsgeräte usw. des Auftragnehmers und seiner Erfüllungsgehilfen, auch während der Arbeitsruhe, obliegt dem Auftragnehmer. Der Bauherr ist dafür nicht verantwortlich, auch wenn sich diese Gegenstände auf seinem Grundstück befinden.

SCHUTZ DER BAUSTELLE UND DER LEISTUNGEN

Jeder Auftragnehmer hat ohne Anspruch auf Vergütung alle Maßnahmen zum Schutz seiner Leistungen vor Winterschäden, Tages- und Schichtenwasser und sonstige Witterungseinflüsse rechtzeitig zu treffen. Für Schäden haftet der Auftragnehmer. Schnee, Eis und Verschmutzungen sind zu beseitigen, bei Glätte ist zu streuen.

BAUBEHINDERUNG UND UNTERBRECHUNG DER LEISTUNGEN

Grundsätzlich gelten die Festlegungen der VOB,Teil B  § 6. Der Auftragnehmer hat jedoch seinen Bauablauf  in Zusammenarbeit mit Bauherrn/ Objektüberwachung und allen am Bau beteiligten Firmen so zu gestalten und abzustimmen, dass Baubehinderungen und - Unterbrechungen vermieden werden. Von Seiten des Auftraggebers werden hierfür keinerlei Kosten übernommen.

MATERIALEINSATZ

Die angebotenen Materialien und Baustoffe müssen den gesetzlich geltenden Bestimmungen und Richtlinien einschl. Den besonderen örtlichen Vorschriften entsprechen. Soweit Baustoffe, Materialien oder Bauteile einer Güteüberwachung unterliegen, dürfen nur solche eingesetzt werden.
Auf Verlangen hat der AN den Nachweis hierfür zu erbringen. Die Verwendbarkeit, Zulässigkeit und Beschaffbarkeit der im LV aufgeführten Materialien und Bauteile hat der Auftragnehmer vor Ausführung verbindlich zu prüfen und Bedenken mit Abgabe seines Angebotes schriftlich anzuzeigen und zu begründen.

NACHWEISE / ZULASSUNGEN

Der AN muss vor Einbau alle Nachweise über die verwendeten Produkte, Zulassungen (Prüfzeugnisse o. Prüfbescheide ) Materialien, Revisionsunterlagen u.ä. Mit der Bauleitung abstimmen und mit seiner Abrechnung 2-fach einzureichen.

## III. ZUSÄTZLICHE TECHN. VORBEMERKUNGEN / VERTRAGSBEDINGUNGEN
III. ZUSÄTZLICHE TECHN. VORBEMERKUNGEN / VERTRAGSBEDINGUNGEN

Während auf der Baustelle gearbeitet wird, sind Sicherheitsvorkehrungen gegen Lärm, Staub, Stolperfallen durch Kabel u.s.w. zu treffen, es sind alle Unfallverhütungsvorschriften einzuhalten.

Der Auftragnehmer hat alle erforderlichen Maßnahmen zu treffen, um das Bauwerk in allen seinen Bestandteilen sowie die genutzten Zufahrtswege vor Beschädigung u. Verschmutzung durch seine Arbeiten zu schützen.
Für durch ihn verursachte Schäden haftet der Auftragnehmer. Läßt sich der Verursacher eines Schadens nicht eindeutig ermitteln, so steht der Bauleitung das Recht zu, die Kosten für die Beseitigung des Schadens im Verhältnis des jeweiligen Leistungsumfangs auf die am Bau beteiligten Unternehmer aufzuteilen.

Die Teilnahme an Baubesprechungen ist erforderlich.

Terminliche und technische Details, Koordinierung der Zusammenarbeit mit sonstigen am Bau beteiligten Firmen sind direkt zu klären.

Der Auftragnehmer hat die Ihm für die Ausführung der Arbeiten übergeben Pläne, Zeichnungen und sonstige Unterlagen, auch die der Fachingenieure, auf Ihre Richtigkeit und Vollständigkeit zu überprüfen und eventuelle Unstimmigkeiten und Bedenken dem Architekten bzw. der Bauleitung schriftlich anzuzeigen.

Durchsprache aller Ausführungspläne vor der Ausführung mit der Bauleitung bzw. Fachingenieur. Unklarheiten sind rechtzeitig vor der Ausführung der Arbeiten zu klären. Bei Änderung von bestehenden Plänen müssen Änderungsvermerke eingetragen werden.
Änderungen durch den AN gegenüber der Planung oder Leistungsbeschreibung bedürfen der vorherigen schriftlichen Genehmigung durch die Bauleitung.

Beginn und Ausführung erst nach Genehmigung der Planungsunterlagen.

Der Auftragnehmer hat sämtliche Auflagen der Baubehörde über Meldungen einzelner Leistungen unaufgefordert einzureichen. Der Auftragnehmer ist für die Einholung erforderlicher behördlicher Genehmigungen, wie Sperrgenehmigungen, Schachtscheine u. dgl. selbst verantwortlich. Hierfür anfallende Kosten sind in den Angebotspreis einzukalkulieren.

Alle Leistungen verstehen sich einschl. aller Lieferungen frei Verwendungsort.

Durch den Auftragnehmer verursachter Bauschutt, Restmaterialien, Verpackungsmaterial etc. sind zu sammeln und durch den AN  ordnungsgemäß zu beseitigen.
Die Reinigungen der Baustelle sind wöchentlich ohne Aufforderung durchzuführen. Bei Nichtausführung behält sich die Bauleitung vor, die Reinigung zu Lasten des Auftragnehmers anderweitig ausführen zu lassen.

Die Leistungen des AN haben den anerkannten Regeln der Technik zu entsprechen. Soweit in der bautechnischen Praxis in geschriebenen oder ungeschriebenen Regeln bestimmte Eigenschaften von Material oder Leistung gefordert sind, gelten diese als zugesichert.

Dem Vertrag liegt die VOB Teil B und C, neueste Ausgabe, zugrunde. Es gelten alle relevanten DIN-Vorschriften.

Der Auftragnehmer erklärt mit seiner rechtsverbindlichen Unterschrift auf dem Angebotsschreiben, daß er sich zur Preisfindung umfassend, erforderlichenfalls auch vor Ort informiert hat, daß er alle preisbeeinflußenden Faktoren einkalkuliert hat und daß er die Arbeiten bei Erhalt des Zuschlages termin- und qualitätsgerecht ausführt.

## IV. SICHERHEIT AUF DER BAUSTELLE, UNFALLVERHÜTUNG
IV. SICHERHEIT AUF DER BAUSTELLE,  UNFALLVERHÜTUNG

Der Auftragnehmer hat auf seine Kosten alle Vorkehrungen zu treffen, die nötig sind, um Personen- und Sachschäden zu verhüten. Er hat insbesondere dem Schutz der Öffentlichkeit  besondere Aufmerksamkeit zu widmen. Durch geeignete Maßnahmen hat er sicherzustellen, dass die Sicherheit aller Personen und Fahrzeuge im Bereich der Baustelle gewährleistet ist. Für ggf. erforderliche Straßensperrungen und eine ordnungsgemäße Absicherung und Absperrung der Baustelle ist der Auftragnehmer verantwortlich.
Für kurzfristig ggf. erforderlich werdende Absperr- und Sicherungsmaßnahmen ist ein Sicherheitsposten vorzuhalten. Alle erforderlichen Maßnahmen sind mit dem zuständigen Ordnungsamt abzustimmen, die Kosten hierfür sind einzukalkulieren.
Der AN verpflichtet sich, die an der Baustelle tätigen Mitarbeiter seiner Firma, insbesondere im Hinblick auf deren Sicherheit am  Arbeitsplatz, verantwortlich zu überwachen. Er trägt insbesondere selbst Sorge dafür, dass seine Mitarbeiter die persönliche Schutzausrüstung gem. Den Vorschriften der BGV A1 und der durchgeführten Gefährdungsbeurteilung zur Verfügung gestellt wird und diese von ihnen ordnungsgemäß getragen wird.
Bei den auszuführenden Arbeiten sind die Forderungen der BGV C22 "Bauarbeiten" und der DIN 4124 und DIN EN 1610 einzuplanen und bei der Ausführung einzuhalten. (siehe auch gelbe Mappe der BauBG Blatt D112).

## V. ANLAGEN ZUM LEISTUNGSVERZEICHNIS
V. ANLAGEN ZUM LEISTUNGSVERZEICHNIS

Die beigefügten Unterlagen geben eine Übersicht zur erbringenden Leistung und dienen zur Unterstützung der Kalkulation.

- Baustelleneinrichtungsplan
- Grundriss Erdgeschoss
- Schnittzeichnungen
- Ansichten

## 305 Gerüstarbeiten
Datum: 10.03.2026

### Bereich 1 Neubau Eingangszone zur Umsetzung des Sicherheitskonzeptes

#### Abschnitt 1.1 Technische Bearbeitung

**1.1.10 Statische Berechnung Arbeitsgerüst**
*** Leitbeschreibung
STLB-Bau 2025-10 001
Statische Berechnung DIN EN 12811-1 einschl. erforderlicher Ausführungszeichnungen für nachfolgend beschriebenes Arbeitsgerüst anfertigen.
Menge: 1,000 St
Leistungsbereichkatalog: 001
DIN276-1_08: 392
*Unterbeschreibung 1 Prüfung des Standsicherheitsnachweises (Gerüststatik)*
Prüfung des Standsicherheitsnachweises (Gerüststatik) durch einen zugelassenen Prüfstatiker.

Die statische Berechnung ist dem Bauherrn in 3-facher Ausfertigung 14 Tage vor Beginn der Arbeiten vorzulegen.
Bereitsstellung 1x in Papierform und in digitaler Form .

**1.1.20 Verankerungsplan**
STLB-Bau 2025-10 001
Verankerungsplan für das zu erstellende Gerüst.
Menge: 1,000 St
Leistungsbereichkatalog: 001
DIN276-1_08: 392

**1.1.30 Verankerungsprotokoll Gerüst**
STLB-Bau 2025-10 001
Verankerungsprotokoll für nachfolgend beschriebenes Gerüst, DGUV Information 201-011.
Menge: 1,000 St
Leistungsbereichkatalog: 001
DIN276-1_08: 392

**1.1.40 Gerüstabnahme**
*** Pauschalposition
Aktenkundige Abnahme, Kennzeichnung und Freigabe des
Gerüstes durch den SIGEKO als Pauschalleistung für alle
notwendigen Leistungen während der gesamten Standzeit,
ggf. Zwischenabnahmen bei Umbauten
Menge: 1,000 psch
DIN276-1_08: 392

**1.1.50 Gesonderte Anfahrten**
Kosten für eine zusätzliche An- und Abfahrt für
Einsätze mit Mindermengen als Ausführung bei kleineren Umbau- und Ergänzungsmaßnahmen,
Flächengerüste und deren Ergänzungen bis 15 m2
Abschnittsweiser Rückbau von Gerüsten wie vor,

Ausführung  nur in vorheriger Abstimmung mit der Bauüberwachung

Ausführung innerhalb 6 Werktage nach Aufforderung durch
die BÜ

Abrechnung je Einsatz
Menge: 5,000 St.
DIN276-1_08: 392

#### Abschnitt 1.2 Gerüste

*Hinweis: Fassadenkonstruktionen und Standfläche*
Aufbau der Fassade (Eingangszone)

Vorgehängte hinterlüftete Außenwandbekleidung aus großformatigen Aluminiumverbundplatten an Außenwand,

Außenwand  - 200 mm Stahlbetonwand
Unterkonstruktion- Wandhalter aus Aluminium,
  Traglattung/-profil vertikal und horizontal,
Dämmung  - 160 mm Mineralwolle/ 120 mm XPS
  (Sockel)
Luftschicht  - 40 - 50 mm
Fassade  - 4 mm Aluminiumverbundplatten

Aufbau der Fassade (Verbinder, Wartebereich)

Wärmedämmverbundsystem an Außenwand,

Außenwand  - 200 mm Stahlbetonwand
Dämmung  - 160 mm Mineralwolle/ 120 mm XPS
  (Sockel)
Putz  - 15 mm

Der Abstand der Belagverbreiterungen zur Rohbaufassade muss 250 mm betragen. Der Abstand der Gerüstkonstruktion ist entsprechend zu wählen.

Die Aufstellfläche des Gerüstes ist der verfüllte und verdichtete Baugrubenbereich bis ca. 0,50 m unter der Geländefläche.

**1.2.10 Planum zur Aufstellung der Arbeitsgerüste**
Planum herstellen für die Arbeitsgerüste durch
ausgleichen von Unebenheiten und Höhendifferenzen im
Bereich der Aufstellflächen.
Menge: 75,000 m2
DIN276-1_08: 392

**1.2.20 Lastverteilung**
Lastverteilung auf unbefestigter Fläche

Holzbohlen als Schutz unter Verkehrslast eines Standgerüstes der Gruppe IV
Menge: 75,000 m2
DIN276-1_08: 392

**1.2.30 Gebrauchsüberlassung Lastverteilung**
Gebrauchsüberlassung der vorbeschriebenen
Lastverteilung

Abrechnung nach Quadratmeter x Wochen.
Menge: 1200,000 m2Wo
DIN276-1_08: 392

**1.2.40 Rückbau Lastverteilung**
Rückbau der vorbeschriebenen Lastverteilung

Der Abbau erfolgt in einzelnen Abschnitte nach Absprache mit der Bauleitung.
Menge: 75,000 m2Wo
DIN276-1_08: 392

**1.2.50 Aufbauen längenorientiert Standgerüst Arbeitsgerüst 3kN/m2 SW09 H2**
*** Leitbeschreibung
STLB-Bau 2025-10 001
Aufbauen längenorientiertes Standgerüst, Fassadengerüst DIN EN 12810-1, als Arbeitsgerüst DIN EN 12811-1, Lastklasse 4 (3 kN/m2), Breitenklasse SW09, Höhenklasse H 2, alle Gerüstlagen genutzt, verankern, Befestigung in der Tragkonstruktion der Fassade aus Beton, Einrüstung für Fassaden- sowie Dacharbeiten, an senkrechten Bauwerksflächen, außen, mit Öffnungen, aufstellen auf Gelände, Höhe der obersten Gerüstlage 5 m, Standfläche waagerecht, über Lastverteiler belastbar.
Menge: 270,000 m2
Leistungsbereichkatalog: 001
DIN276-1_08: 392
*Unterbeschreibung 1 Bereich Eingangszone*
Ausführung im Bereich Einganszone

**1.2.60 Gebrauchsüberlassung längenorientiert Standgerüst Arbeitsgerüst 3kN/m2 SW09 H2**
STLB-Bau 2025-10 001
Gebrauchsüberlassung für längenorientiertes Standgerüst, Fassadengerüst DIN EN 12810-1, als Arbeitsgerüst DIN EN 12811-1, Lastklasse 4 (3 kN/m2), Breitenklasse SW09, Höhenklasse H 2, alle Gerüstlagen genutzt, Einrüstung für Fassaden- sowie Dacharbeiten, an senkrechten Bauwerksflächen, außen, Höhe der obersten Gerüstlage 5 m, über Lastverteiler belastbar.
Menge: 4320,000 m2Wo
Leistungsbereichkatalog: 001
DIN276-1_08: 392

**1.2.70 Abbauen längenorientiert Standgerüst Arbeitsgerüst 3kN/m2 SW09 H2**
*** Leitbeschreibung
STLB-Bau 2025-10 001
Abbauen längenorientiertes Standgerüst, Fassadengerüst DIN EN 12810-1, als Arbeitsgerüst DIN EN 12811-1, Lastklasse 4 (3 kN/m2), Breitenklasse SW09, Höhenklasse H 2, alle Gerüstlagen genutzt, an senkrechten Bauwerksflächen, außen, Höhe der obersten Gerüstlage 5 m, über Lastverteiler belastbar.
Menge: 270,000 m2
Leistungsbereichkatalog: 001
DIN276-1_08: 392
*Unterbeschreibung 1 Der Abbau erfolgt in einzelnen Abschnitte*
Der Abbau erfolgt in einzelnen Abschnitte nach Absprache mit der Bauleitung.

**1.2.80 Aufbauen längenorientiert Standgerüst Arbeits-Schutzgerüst 3kN/m2 SW09 H2**
*** Leitbeschreibung
STLB-Bau 2025-10 001
Aufbauen längenorientiertes Standgerüst, Fassadengerüst DIN EN 12810-1, als Arbeits- und Schutzgerüst DIN EN 12811-1, Gerüstergänzungen werden gesondert vergütet, Lastklasse 4 (3 kN/m2), Breitenklasse SW09, Höhenklasse H 2, alle Gerüstlagen genutzt, verankern, Befestigung in der Tragkonstruktion der Fassade aus Beton, Einrüstung für Fassaden- sowie Dacharbeiten, an senkrechten Bauwerksflächen, außen, mit Öffnungen, aufstellen auf Gelände, Höhe der obersten Gerüstlage 4 m, Standfläche waagerecht, über Lastverteiler belastbar.
Menge: 140,000 m2
Leistungsbereichkatalog: 001
DIN276-1_08: 392
*Unterbeschreibung 1 Bereich Verbinder/Wartebereich*
Ausführung im Bereich Verbinder/Wartebereich

**1.2.90 Gebrauchsüberlassung längenorientiert Standgerüst Arbeits-Schutzgerüst 3kN/m2 SW09 H2**
STLB-Bau 2025-10 001
Gebrauchsüberlassung für längenorientiertes Standgerüst, Fassadengerüst DIN EN 12810-1, als Arbeits- und Schutzgerüst DIN EN 12811-1, Gerüstergänzungen werden gesondert vergütet, Lastklasse 4 (3 kN/m2), Breitenklasse SW09, Höhenklasse H 2, alle Gerüstlagen genutzt, Einrüstung für Fassaden- sowie Dacharbeiten, an senkrechten Bauwerksflächen, außen, Höhe der obersten Gerüstlage 4 m, über Lastverteiler belastbar.
Menge: 2240,000 m2Wo
Leistungsbereichkatalog: 001
DIN276-1_08: 392

**1.2.100 Abbauen längenorientiert Standgerüst Arbeits-Schutzgerüst 3kN/m2 SW09 H2**
*** Leitbeschreibung
STLB-Bau 2025-10 001
Abbauen längenorientiertes Standgerüst, Fassadengerüst DIN EN 12810-1, als Arbeits- und Schutzgerüst DIN EN 12811-1, Gerüstergänzungen werden gesondert vergütet, Lastklasse 4 (3 kN/m2), Breitenklasse SW09, Höhenklasse H 2, alle Gerüstlagen genutzt, an senkrechten Bauwerksflächen, außen, Höhe der obersten Gerüstlage 4 m, über Lastverteiler belastbar.
Menge: 140,000 m2
Leistungsbereichkatalog: 001
DIN276-1_08: 392
*Unterbeschreibung 1 Der Abbau erfolgt in einzelnen Abschnitte*
Der Abbau erfolgt in einzelnen Abschnitte nach Absprache mit der Bauleitung.

**1.2.110 Aufbauen Dachfanggerüst Netz B bis 0,3m**
*** Leitbeschreibung
STLB-Bau 2025-10 001
Aufbauen von Schutzeinrichtungen an Standgerüst, als Dachfanggerüst DIN 4420-1, Schutzwand aus Netzen, Breite des Dach-/Deckenüberstandes bis 0,3 m.
Menge: 15,000 m
Leistungsbereichkatalog: 001
DIN276-1_08: 392
*Unterbeschreibung 1 Neigung Dachfläche*
Neigung Dachfläche: bis max.12%
Ausführung:  Bereich Verbinder

**1.2.120 Gebrauchsüberlassung Dachfanggerüst Netz B bis 0,3m**
STLB-Bau 2025-10 001
Gebrauchsüberlassung für Schutzeinrichtungen an Standgerüst, als Dachfanggerüst DIN 4420-1, Schutzwand aus Netzen, Breite des Dach-/Deckenüberstandes bis 0,3 m.
Menge: 240,000 mWo
Leistungsbereichkatalog: 001
DIN276-1_08: 392

**1.2.130 Abbauen Dachfanggerüst Netz B bis 0,3m**
STLB-Bau 2025-10 001
Abbauen von Schutzeinrichtungen an Standgerüst, als Dachfanggerüst DIN 4420-1, Schutzwand aus Netzen, Breite des Dach-/Deckenüberstandes bis 0,3 m.
Menge: 15,000 m
Leistungsbereichkatalog: 001
DIN276-1_08: 392

**1.2.140 Aufbauen Belagverbreiterung wandseitig B bis 0,25m**
STLB-Bau 2025-10 001
Aufbauen Belagverbreiterung wandseitig,
für Standgerüste, längenorientiert, Konsolbreite bis 0,25 m.
Menge: 35,000 m
Leistungsbereichkatalog: 001
DIN276-1_08: 392

**1.2.150 Gebrauchsüberlassung Belagverbreiterung wandseitig B bis 0,25m**
STLB-Bau 2025-10 001
Gebrauchsüberlassung für Belagverbreiterung wandseitig,
für Standgerüste, längenorientiert, Konsolbreite bis 0,25 m.
Menge: 420,000 mWo
Leistungsbereichkatalog: 001
DIN276-1_08: 392

**1.2.160 Abbauen Belagverbreiterung wandseitig B bis 0,25m**
STLB-Bau 2025-10 001
Abbauen Belagverbreiterung wandseitig,
für Standgerüste, längenorientiert, Konsolbreite bis 0,25 m.
Menge: 35,000 m
Leistungsbereichkatalog: 001
DIN276-1_08: 392

**1.2.170 Aufbauen Belagverbreiterung wandseitig B 0,25-0,33m**
STLB-Bau 2025-10 001
Aufbauen Belagverbreiterung wandseitig,
für Standgerüste, längenorientiert, Konsolbreite über 0,25 bis 0,33 m.
Menge: 90,000 m
Leistungsbereichkatalog: 001
DIN276-1_08: 392

**1.2.180 Gebrauchsüberlassung Belagverbreiterung wandseitig B 0,25-0,33m**
STLB-Bau 2025-10 001
Gebrauchsüberlassung für Belagverbreiterung wandseitig,
für Standgerüste, längenorientiert, Konsolbreite über 0,25 bis 0,33 m.
Menge: 1080,000 mWo
Leistungsbereichkatalog: 001
DIN276-1_08: 392

**1.2.190 Abbauen Belagverbreiterung wandseitig B 0,25-0,33m**
STLB-Bau 2025-10 001
Abbauen Belagverbreiterung wandseitig,
für Standgerüste, längenorientiert, Konsolbreite über 0,25 bis 0,33 m.
Menge: 90,000 m
Leistungsbereichkatalog: 001
DIN276-1_08: 392

**1.2.200 aufbauen Seitenschutz alle Gerüstlagen 3Lagen H 5m**
STLB-Bau 2025-10 001
Aufbauen zusätzlichen 3-teiligen Seitenschutz, DIN EN 12811-1, an allen Gerüstlagen,
3 Gerüstlagen, Höhe der obersten Gerüstlage 5 m.
Menge: 30,000 m
Leistungsbereichkatalog: 001
DIN276-1_08: 392

**1.2.210 Gebrauchsüberlassung Seitenschutz alle Gerüstlagen 3Lagen H 5m**
STLB-Bau 2025-10 001
Gebrauchsüberlassung für zusätzlichen 3-teiligen Seitenschutz, DIN EN 12811-1, an allen Gerüstlagen,
3 Gerüstlagen, Höhe der obersten Gerüstlage 5 m.
Menge: 480,000 mWo
Leistungsbereichkatalog: 001
DIN276-1_08: 392

**1.2.220 entfernen Seitenschutz alle Gerüstlagen 3Lagen H 5m**
STLB-Bau 2025-10 001
Entfernen zusätzlichen 3-teiligen Seitenschutz, DIN EN 12811-1, an allen Gerüstlagen,
3 Gerüstlagen, Höhe der obersten Gerüstlage 5 m.
Menge: 30,000 m
Leistungsbereichkatalog: 001
DIN276-1_08: 392

**1.2.230 aufbauen Innengeländer alle Gerüstlagen 3Lagen H 5m**
STLB-Bau 2025-10 001
Aufbauen Innengeländer, 2-teilig, DIN EN 12811-1, an allen Gerüstlagen,
3 Gerüstlagen, Höhe der obersten Gerüstlage 5 m.
Menge: 100,000 m
Leistungsbereichkatalog: 001
DIN276-1_08: 392

**1.2.240 Gebrauchsüberlassung Innengeländer alle Gerüstlagen 3Lagen H 5m**
STLB-Bau 2025-10 001
Gebrauchsüberlassung für Innengeländer, 2-teilig, DIN EN 12811-1, an allen Gerüstlagen,
3 Gerüstlagen, Höhe der obersten Gerüstlage 5 m.
Menge: 1200,000 mWo
Leistungsbereichkatalog: 001
DIN276-1_08: 392

**1.2.250 entfernen Innengeländer alle Gerüstlagen 3Lagen H 5m**
STLB-Bau 2025-10 001
Entfernen Innengeländer, 2-teilig, DIN EN 12811-1, an allen Gerüstlagen,
3 Gerüstlagen, Höhe der obersten Gerüstlage 5 m.
Menge: 100,000 m
Leistungsbereichkatalog: 001
DIN276-1_08: 392

**1.2.260 Anbringen Gerüstbekl. Netze Gerüstverankerung**
STLB-Bau 2025-10 001
Anbringen der Gerüstbekleidung,
als Schutz vor herabfallenden Gegenständen mit engmaschigen Netzen, Maschenweite 10/10 mm, Baustoffklasse DIN 4102-1 B1 (schwerentflammbar), Bekleidungshöhe 7 m über Standfläche Gerüst, einschl. zusätzlich erforderlicher Gerüstverankerungen.
Menge: 195,000 m2
Leistungsbereichkatalog: 001
DIN276-1_08: 392

**1.2.270 Gebrauchsüberlassung Gerüstbekl. Netze**
STLB-Bau 2025-10 001
Gebrauchsüberlassung für Gerüstbekleidung,
als Schutz vor herabfallenden Gegenständen mit engmaschigen Netzen, Maschenweite 10/10 mm, Baustoffklasse DIN 4102-1 B1 (schwerentflammbar), Bekleidungshöhe 7 m über Standfläche Gerüst.
Menge: 3120,000 m2Wo
Leistungsbereichkatalog: 001
DIN276-1_08: 392

**1.2.280 Abnehmen Gerüstbekl. Netze**
STLB-Bau 2025-10 001
Abnehmen der Gerüstbekleidung,
als Schutz vor herabfallenden Gegenständen mit engmaschigen Netzen, Maschenweite 10/10 mm, Baustoffklasse DIN 4102-1 B1 (schwerentflammbar), Bekleidungshöhe 7 m über Standfläche Gerüst.
Menge: 195,000 m2
Leistungsbereichkatalog: 001
DIN276-1_08: 392

**1.2.290 Aufbauen Treppenaufgang einläufig H 5-6m Lauf-B 0,75-1m**
STLB-Bau 2025-10 001
Aufbauen Treppenaufgang für Gerüst, einläufig,
Verankerung am Gerüst, Treppenaufgang von Standfläche bis zur obersten Gerüstlage, Höhe über 5 bis 6 m, Laufbreite (Stufenlänge) über 0,75 bis 1 m.
Menge: 1,000 St
Leistungsbereichkatalog: 001
DIN276-1_08: 392

**1.2.300 Gebrauchsüberlassung Treppenaufgang einläufig H 5-6m Lauf-B 0,75-1m**
STLB-Bau 2025-10 001
Gebrauchsüberlassung für Treppenaufgang für Gerüst, einläufig, Treppenaufgang von Standfläche bis zur obersten Gerüstlage, Höhe über 5 bis 6 m, Laufbreite (Stufenlänge) über 0,75 bis 1 m.
Menge: 16,000 StWo
Leistungsbereichkatalog: 001
DIN276-1_08: 392

**1.2.310 Abbauen Treppenaufgang einläufig H 5-6m Lauf-B 0,75-1m**
STLB-Bau 2025-10 001
Abbauen Treppenaufgang für Gerüst, einläufig, Treppenaufgang von Standfläche bis zur obersten Gerüstlage, Höhe über 5 bis 6 m, Laufbreite (Stufenlänge) über 0,75 bis 1 m.
Menge: 1,000 St
Leistungsbereichkatalog: 001
DIN276-1_08: 392

**1.2.320 Aufbauen zusätzl. Leitergang H 5-6m**
STLB-Bau 2025-10 001
Aufbauen zusätzlichen Leitergang DIN EN 12811-1 für Gerüst, Leitergang von Standfläche bis zur obersten Gerüstlage, Höhe über 5 bis 6 m.
Menge: 3,000 St
Leistungsbereichkatalog: 001
DIN276-1_08: 392

**1.2.330 Gebrauchsüberlassung zusätzl. Leitergang H 5-6m**
STLB-Bau 2025-10 001
Gebrauchsüberlassung für zusätzlichen Leitergang DIN EN 12811-1 für Gerüst, Leitergang von Standfläche bis zur obersten Gerüstlage, Höhe über 5 bis 6 m.
Menge: 48,000 StWo
Leistungsbereichkatalog: 001
DIN276-1_08: 392

**1.2.340 Abbauen zusätzl. Leitergang H 5-6m**
STLB-Bau 2025-10 001
Abbauen zusätzlichen Leitergang DIN EN 12811-1 für Gerüst, Leitergang von Standfläche bis zur obersten Gerüstlage, Höhe über 5 bis 6 m.
Menge: 3,000 St
Leistungsbereichkatalog: 001
DIN276-1_08: 392

**1.2.350 Aufbauen Überbrückung Systemgitterträger L bis 5m H bis 4m Gerüstbelag**
*** Leitbeschreibung
STLB-Bau 2025-10 001
Aufbauen Überbrückung in Gerüst,
aus Systemgitterträgern, Länge des überbrückten Zwischenraumes (Spannweite) bis 5 m, Höhe über Standfläche bis 4 m, über Eingang, einschl. Gerüstbelag in Überbrückungshöhe.
Menge: 10,000 m
Leistungsbereichkatalog: 001
DIN276-1_08: 392
*Unterbeschreibung 1 Ausführung*
Ausführung über Eingänge, Gräben, Schächte u.ä.

**1.2.360 Gebrauchsüberlassung Überbrückung Systemgitterträger L bis 5m H bis 4m Gerüstbelag**
STLB-Bau 2025-10 001
Gebrauchsüberlassung für Überbrückung in Gerüst,
aus Systemgitterträgern, Länge des überbrückten Zwischenraumes (Spannweite) bis 5 m, Höhe über Standfläche bis 4 m, über Eingang, einschl. Gerüstbelag in Überbrückungshöhe.
Menge: 160,000 mWo
Leistungsbereichkatalog: 001
DIN276-1_08: 392

**1.2.370 Abbauen Überbrückung Systemgitterträger L bis 5m H bis 4m Gerüstbelag**
STLB-Bau 2025-10 001
Abbauen Überbrückung in Gerüst,
aus Systemgitterträgern, Länge des überbrückten Zwischenraumes (Spannweite) bis 5 m, Höhe über Standfläche bis 4 m, über Eingang, einschl. Gerüstbelag in Überbrückungshöhe.
Menge: 10,000 m
Leistungsbereichkatalog: 001
DIN276-1_08: 392

**1.2.380 aufbauen Schutzdach Einbau-H 3m B 1,5-2m L 3m**
STLB-Bau 2025-10 001
Aufbauen Schutzdach DIN 4420-1, Einbauhöhe 3 m über Gelände, Breite über 1,5 bis 2 m, Länge 3 m.
Menge: 1,000 St
Leistungsbereichkatalog: 001
DIN276-1_08: 392

**1.2.390 Gebrauchsüberlassung Schutzdach Einbau-H 3m B 1,5-2m L 2m**
STLB-Bau 2025-10 001
Gebrauchsüberlassung für Schutzdach DIN 4420-1, Einbauhöhe 3 m über Gelände, Breite über 1,5 bis 2 m, Länge 2 m.
Menge: 16,000 StWo
Leistungsbereichkatalog: 001
DIN276-1_08: 392

**1.2.400 abbauen Schutzdach Einbau-H 3m B 1,5-2m L 2m**
STLB-Bau 2025-10 001
Abbauen Schutzdach DIN 4420-1, Einbauhöhe 3 m über Gelände, Breite über 1,5 bis 2 m, Länge 2 m.
Menge: 1,000 St
Leistungsbereichkatalog: 001
DIN276-1_08: 392

**1.2.410 Aufbauen Sicherungsleuchte Wartung**
STLB-Bau 2025-10 001
Aufbauen Sicherungsleuchte am Gerüst, einschl. Wartung.
Menge: 2,000 St
Leistungsbereichkatalog: 001
DIN276-1_08: 392

**1.2.420 Gebrauchsüberlassung Sicherungsleuchte Wartung**
STLB-Bau 2025-10 001
Gebrauchsüberlassung für Sicherungsleuchte am Gerüst, einschl. Wartung.
Menge: 32,000 StWo
Leistungsbereichkatalog: 001
DIN276-1_08: 392

**1.2.430 Abbauen Sicherungsleuchte**
STLB-Bau 2025-10 001
Abbauen Sicherungsleuchte am Gerüst.
Menge: 2,000 St
Leistungsbereichkatalog: 001
DIN276-1_08: 392

**1.2.440 Vorrüstung/Gerüstverstärkung für Bauaufzüge/ Schuttrutschen**
Vorrüstung für Bauaufzüge, Winden, u.ä.
im Bereich der Rüstung vorsehen,
Höhe der obersten Gerüstlage bis ca.5,00 m,
(die Rüstungsbereiche sind mit der Bauleitung
vorher abzustimmen )
Menge: 2,000 St
DIN276-1_08: 392

**1.2.450 Sondergerüstanker nach Ankerplan einbauen**
STLB-Bau 2022-04 000
Besondere Verankerungselemente/Sondergerüstanker für die aus dem Gerüst auftretenden Ankerkräfte DIN EN 12811-1 und DIN 4420-3 nach vorgegebenem Ankerplan einbauen, Befestigung in der Tragkonstruktion der Fassade aus Mauerwerk, Abstand zwischen Fassadenfläche und tragendem Untergrund über 200 bis 300 mm.
Menge: 20,000 St
Leistungsbereichkatalog: 000
DIN276-1_08: 392

**1.2.460 Umbauen Standgerüst längenorientiert Ein-Ausbau Verankerungen**
STLB-Bau 2025-10 001
Umbauen Standgerüst, längenorientiert, durch Ein- und Ausbauen von Gerüstverankerungen.
Menge: 20,000 St
Leistungsbereichkatalog: 001
DIN276-1_08: 392

**1.2.470 Umankern Gerüstanker**
Gerüstverankerung umsetzen, auf vorhandene dauerhafte Verankerungsvorrichtungen nach DIN 4426.

sukkzesive im Baubalauf die montierten Gerüstanker ausbauen und an den vorhandenen Dauergerüstankern fachgerecht befestigen.

Ausführung nach Absprache mit der Bauüberwachung in Abstimmung mit den Fassadenarbeiten.
Menge: 10,000 St
DIN276-1_08: 392

**1.2.480 Umbauen Standgerüst längenorientiert Aus-Einbau Konsole Belag L 2 m B bis 0,25m ausgewählte Lagen 2Lagen**
STLB-Bau 2025-10 001
Umbauen Standgerüst, längenorientiert, durch Aus- und Einbauen von Konsolen einschl. Belag,
Länge Konsole '2' m,
Konsolbreite bis 0,25 m, an ausgewählten von 2 Gerüstlagen.
Menge: 35,000 m
Leistungsbereichkatalog: 001
DIN276-1_08: 392

**1.2.490 Umbauen Standgerüst längenorientiert Aus-Einbau Konsole Belag L 2 m B 0,25-0,33m ausgewählte Lagen 3Lagen**
STLB-Bau 2025-10 001
Umbauen Standgerüst, längenorientiert, durch Aus- und Einbauen von Konsolen einschl. Belag,
Länge Konsole '2' m,
Konsolbreite über 0,25 bis 0,33 m, an ausgewählten von 3 Gerüstlagen.
Menge: 90,000 m
Leistungsbereichkatalog: 001
DIN276-1_08: 392

**1.2.500 Umbauen Standgerüst flächenorientiert Aus-Einbau Gerüstlagen ausgewählte Lagen 3Lagen**
STLB-Bau 2025-10 001
Umbauen Standgerüst, flächenorientiert, durch Aus- und Einbauen von Gerüstlagen, an ausgewählten von 3 Gerüstlagen.
Menge: 60,000 m2
Leistungsbereichkatalog: 001
DIN276-1_08: 392
